# Muster-Leistungsbeschreibung
Leistungsbeschreibung (GAEB 90, DA81)
Währung: EUR

## Verfugung
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"

*Hinweis*
Hinweis zu Aufwand für
Probe-/Musterflächen

Die Kosten für das Herstellen von Probe- und/oder
Musterflächen
incl. Schutzmaßnahmen für angrenzende und nicht zu
behandelnde Flächen sind in die Einheitspreise
einzukalkulieren, ebenso das Vorhalten dafür
notwendiger Materialien, Werkzeuge, Maschinen und
Geräte.

### Titel 00002 Vorarbeiten

**00002.0001 Defekte Fugen auf Wandflächen < 3 cm ausräumen**
Ausräumen von defekten Fugen auf Wandflächen
mit geeignetem Werkzeug ohne Beschädigung der
Fugenflanken.
Anschließend den Fugenraum mit ölfreier Druckluft
ausblasen..
Breite der Fugen i.M.: ________cm
Ausräumtiefe:  ________cm
Einheit: m2

**00002.0002 Defekte Fugen auf Wandflächen > 3 cm ausräumen**
Ausräumen von defekten Fugen auf Wandflächen
mit geeignetem Werkzeug ohne Beschädigung der
Fugenflanken.
Anschließend den Fugenraum mit ölfreier Druckluft
ausblasen..
Breite der Fugen i.M.: ________cm
Ausräumtiefe:  ________cm
Einheit: m2

### Titel 00003 Verfugen

**00003.0001 Verfugen mit Kalk-Zement-Sanier-Fugenmörtel (FM SAN)**
*** Grundposition ZZ 001.0
Verfugung des Sichtmauerwerks
mit Kalk-Zement-Sanier-Fugenmörtel,

Produkt: Remmers FM SAN
oder glw.

Der Fugenmörtel muss feuchtigkeitsunempfindlich,
wetterbeständig, wasserdampfdurchlässig und
rissunempfindlich sein.

Produktkenndaten:
Druckfestigkeit (28 d): > 5 N/mm² (M5)
dyn. E-Modul 828d): > 7000 N/mm²
Porosität: ca. 30 Vol.-%
Größtkorn:  1,0 mm

Angebotenes Produkt:______________

Farbton: ___________ nach Musterkollektion des
Herstellers

Die Verfugung erfolgt abschnittsweise.
Die Größe der Bauabschnitte ist vorher in Absprache
mit den
fachlich Beteiligten festzulegen.

Verbrauch:
Ca. 1,6 kg/l Hohlraum Remmers FM SAN
 altweiß  <1065>
 grau  <1066>
 anthrazit  <1067>
 beige  <1069>
 Sonderfarbtöne*  <1061>
*porenhydrophobe Einstellung möglich
Einheit: m2

**00003.0002 Verfugen mitTrass-Kalk-Zement-Fugenmörtel (FM TK)**
*** Wahlposition ZZ 001.1
Verfugung des Sichtmauerwerks
mit Trass-Kalk-Zement-Fugenmörtel
mit hohem Sulfatwiderstand und
niedrig wirksamer Alkaligehalt (SR/NA).

Produkt: Remmers FM TK
oder glw.

Produktkenndaten:
Druckfestigkeit (28 d): > 5 N/mm² (M5)
Biegezugfestigkeit (28 d): ca.: 2,5 N/mm²
Wasserdampfdiffusionswiderstandszahl µ ca.: 15
Porosität: ca. 30 Vol.-%

Leistungsprofil wählbar:
Größtkorn:
- fein (1,0): < 1,0 mm
- mittel (2,0) < 2,0 mm

Angebotenes Produkt:______________

Gewähltes Größtkorn:_________
Farbton: nach Remmers FM Musterkollektion
gewählter Farbton:____________

Die Verfugung erfolgt abschnittsweise. Die Größe
der Bauabschnitte ist vorher in Absprache mit den
fachlich Beteiligten festzulegen.

Verbrauch:
Ca. 1,7 kg/l Hohlraum Remmers FM TK
<1026> trassgrau (Eigenfarbe), Größtkorn: 1,0 mm
<1022> Sonderfarbton, Größtkorn: 1,0 mm
<1023> Sonderfarbton, Größtkorn: 2,0 mm
Einheit: m2

**00003.0003 Verfugen mit zementfreiem Fugenmörtel(FM ZF)**
*** Wahlposition ZZ 001.2
Verfugung des Sichtmauerwerks
mit zementfreiem Fugenmörtel.

Produkt: Remmers FM ZF
oder glw.

Produktkenndaten:
Bindemittel NHL (Natürlich hydraulischer Kalk)
zementfrei
Druckfestigkeit (28 d): 1 - 5 N/mm² (M1)
Biegezugfestigkeit (28 d): ca.: 2,5 N/mm²
Dyn. E-Modul Ca. 4500 N/mm²
Wasserdampfdiffusionswiderstandszahl µ ca.: 15
Porosität: ca. 40 Vol.-%

Leistungsprofil wählbar:
Größtkorn:
- fein (1,0): < 1,0 mm
- mittel (2,0) < 2,0 mm

Angebotenes Produkt:______________

Gewähltes Größtkorn:_________
Farbton: nach Remmers FM Musterkollektion
gewählter Farbton:____________

Die Verfugung erfolgt abschnittsweise. Die Größe
der Bauabschnitte ist vorher in Absprache mit den
fachlich Beteiligten festzulegen.

Verbrauch:
Ca. 1,6 kg/l Hohlraum Remmers FM ZF
<1045> Sonderton, Größtkorn: 1,0 mm
<1046> Sonderton, Größtkorn: 2,0 mm
Einheit: m2

**00003.0004 Verfugen mit acrylatgebundenem Fugenmörtel(FM AC)**
*** Wahlposition ZZ 001.3
Verfugung des Sichtmauerwerks
mit acrylatgebundenem Fugenmörtel.

Produkt: Remmers FM AC + AC LQ
oder glw.

Eigenschaften:
Frei von Zement, Kalk und anderen mineralischen
Bindemitteln
Sehr gute Flankenhaftung
Besonders gutes Spannungs-/Dehnungsverhalten
Diffusionsoffen und kapillaraktiv
Gegen ?Null? auslaufend verarbeitbar (Begrenzung
durch Größtkorn)

Größtkorn: 1 mm

Farbton: nach Remmers FM Musterkollektion
gewählter Farbton:____________

Verarbeitung nach Herstellervorschriften

Die Verfugung erfolgt abschnittsweise. Die Größe
der Bauabschnitte ist vorher in Absprache mit den
fachlich Beteiligten festzulegen.

Angebotenes Produkt:______________

Verbrauch:
Remmers FM AC <0836>: Ca. 1,8 kg/l Fugenraum|Genauen
Bedarf an einer ausreichend großen Probefläche
ermitteln.
Einheit: m2

**00003.0005 Verfugung mit objektspezifisch rezeptiertem Fugenmörtel (FM Historic)**
*** Wahlposition ZZ 001.4
Herstellen von Mörtelfugen an Natursteinmauerwerk in
Handverarbeitung bei einer Fugenbreite von 1,0 ? 3,0
cm mit einem Fugenmörtel zur Nachstellung von Struktur
und Zusammensetzung des Originalbestandes wie Remmers
FM Historic.

Die objektspezifische Rezeptierung des Mörtels erfolgt
in Abhängigkeit von der denkmalpflegerischen
Zielvorgabe und / oder der baulichen Gegebenheit.

Verwendet werden muss ein Mörtel mit mineralischem
Bindemittel. Der Mörtel muss eine angepasste
Festigkeit besitzen und durch ein günstiges
Verhältnis von Biegezug- zu Druckfestigkeit wenig
rissempfindlich sein.

Leistungsprofil:
Druckfestigkeit:  Objektspezifisch
Dyn. E-Modul:  Abhängig von der Druckfestigkeit
Festmörtelrohdichte:  Rezepturspezifisch

Produkt: Remmers  FM Historic
oder glw.

Vor Beginn der Arbeiten ist eine genügend große,
repräsentative Probefläche anzulegen. Erst nach
Abnahme der Musterflächen durch die fachlich
Beteiligten darf mit den Arbeiten begonnen werden. Das
Anlegen der Musterflächen sowie das Vorhalten und
Betreiben der dazu notwendigen Geräte ist in den EP
einzukalkulieren und wird nicht getrennt vergütet.

Ausführung:
Die Verfugung erfolgt abschnittsweise. Die Größe der
Bauabschnitte ist vorher in Absprache mit der
Bauleitung festzulegen.

Der Mörtel ist fach- und sachgerecht, möglichst
2-lagig in die Fugen einzubringen. Den Mörtel pressen
und bündig abziehen, jedoch nicht bügeln. Ausreichend
lange Feuchthaltung und Schutz vor zwischenzeitlicher
rascher Austrocknung sind zu gewährleisten.

Angebotenes Produkt:______________

Verbrauch:
Je nach Objekt und Rezeptur Remmers FM Historic <0573>
Einheit: lfm
